# KITA Höhenkirchen Siegertsbrunn
Angebotsaufforderung (GAEB DA XML 3.2, DA83)
Projekt: 306_KHS
Währung: EUR
Vergabeart: Verhandlungsverfahren
Auftraggeber: Kommunalunternehmen, 85635 Höhenkirchen-Siegertsbrunn; DV-Nummer: 17; Vergabenummer: 17
Erstellt mit: BECHMANN AVA 2025.50/ GXML Toolbox V3.3 R20210630, BECHMANN AVA 2025.50, 14.07.2025

## 17 Schreinerarbeiten, Innentüren aus Holz
Datum: 14.07.2025

*Hinweis: Preisinhalte*
Alle Punkte, die in den folgenden Vorbemerkungen beschrieben sind, sind - wenn nicht ausdrücklich anders beschrieben -  in den jeweiligen Einheitspreis der betroffenen Positionen einzuberechnen. Es erfolgt hierfür keine gesonderte Vergütung.

*Hinweis: Baubeschreibung Kindertagesstätte Höhenkirchen*
Baubeschreibung Kindertagesstätte Höhenkirchen:
Die Gemeinde Höhenkirchen Siegertsbrunn beabsichtigt eine Erweiterung der Kindertagesstätte in Höhenkirchen. Dafür soll im Süd-Westen des denkmalgeschützten Altbaus, der bereits als Kindertagesstätte genutzt wird, ein Neubau entstehen. Ein erdgeschossiger Zwischenbau verbindet Alt- und Neubau. Der Abstand zwischen den Gebäuden beträgt ca. 3,46 m.
Teil der Maßnahme sind auch Umbaumaßnahmen im denkmalgeschütztem Altbau.

siehe dauz folgende Skizze:
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
Gebäudenutzung: Kindertagesstätte
Nutzung im EG:Kindergarten
Nutzung im OG:Kinderkrippe
Grundfläche Gebäude: ca. 330 m2
Abmessungen Gebäude: ca. 31,40 x 10,40 m
Bruttorauminhalt: ca. 2.580 m3
Dachform: Satteldach
Firstrichtung: Nord-Süd
Dachneigung.ca: 12,5 Grad
Höhe Traufe: ca. 7,00 m
Höhe First: ca. 8,00 m
Anzahl Geschosse: EG + DG
Bauart  :  Hybridbauweise
  Bodenplatte, Aufzugsschacht in Brettsperrholz
  EG und DG in Holzbaubauweise
Decken und Dachscheibe: Brettsperrholz-Decken
Dachdeckung: Stahfalzdeckung
Fassade: Holzverkleidung
Aussenwände: Holzrahmenbau
Gebäudeklasse: 3
Gebäudetyp: Sonderbau
Heizung:  Flächenheizung mit Wärmepumpe
Lüftung :  Dezentrale Fassadenlüfter (Pendellüfter)
Aufzug  :  ja, im Vorraum
2. Rettungsweg: aussenliegende Treppe im Süden
Baustellenadresse: Bahnhofstraße 38
  85635 Höhenkirchen-Siegertsbrunn

*Hinweis: Allgemeine Angaben zur Baustelle*
Allgemeine Angaben zur Baustelle
1. Es gilt die ATV DIN 18299 - "Allgemeine Regelungen für Bauarbeiten jeder Art" als vereinbart.
2. Angaben zur Baustelle
  Lage der Baustelle:  Bahnhofstraße 36,
  85635 Höhenkirchen-Siegertsbrunn
3. Umgebungsbedingungensiehe dazu Lageplan,
4. Zufahrtsmöglichkeiten: öffentliche Straße + Zufahrtsstraße
5. Beschaffenheit der Zufahrt: asphaltiert
6. etwaige Einschränkungen: laufender Betrieb der Kindertagesstätte
  im direkt benachbarten Altbau
7. Besondere Belastungen aus Immissionen sowie besondere klimatische oder betriebliche Bedingungen :
  laufender Betrieb der Kindertagesstätte, siehe BE-Planung. Das Baufeld wird von einem Bauzaun zum KITA-betrieb abgegrenzt. Die Baustelle muss jederzeit, tags und nachts, auch an werkfreien Tagen abgeschlossen sein. Zur Anlieferung können Bauzäune unter Aufsicht geöffnet werden.
8. Art und Lage der baulichen Anlagen, z. B. auch Anzahl und Höhe der Geschosse :
  siehe Baubeschreibung + BE-Planung
9. Verkehrsverhältnisse auf der Baustelle, insbesondere Verkehrsbeschränkungen :
  Zufahrt und Entladungen erfolgen auf Zufahrtstraße, Entladungszeiten sind entsprechend vom AN anzumelden und mit der Bauleitung abzuklären.
10. Für den Verkehr freizuhaltende Flächen :
  Zufahrtsstraße ist auch Feuerwehrzufahrt. Es dürfen  keine Fahrzeuge zu Be- und Entladen auf der Bahnhofstraße abgestellt werden.
11. Lage, Art, Anschlusswert und Bedingungen für das Überlassen von Anschlüssen für Wasser, Energie und Abwasser :
  werden in Gebäudenähe zur Verfügung gestellt, siehe BE-Plan
12. Baustelleneinrichtung
13. Vor Angebotsabgabe hat sich der Unternehmer von den örtlichen Verhältnissen, vor allem über die mögliche Baustelleneinrichtung, des Materialtransports, der -lagerung usw. gründlich zu überzeugen. Spätere Einwendungen können nicht berücksichtigt werden. Bauwasser und Strom werden bauseits gestellt.
14. Art und Umfang der Regelung und Sicherung des öffentlichen Verkehrs :
  siehe BE-Plan
15. Gemäß der Baustellenverordnung getroffene Maßnahmen :
  Baustellenverordnung ist einzuhalten
16. Besondere Anordnungen, Vorschriften und Maßnahmen der Eigentümer (oder der anderen Weisungsberechtigten) von Leitungen, Kabeln, Dränen, Kanälen, Straßen, Wegen, Gewässern, Gleisen, Zäunen und dergleichen im Bereich der Baustelle :
  keine
17. Arbeiten anderer Unternehmer auf der Baustelle :
    - weitere Ausbaugewerke
18. Baureinigung und Müllbeseitigung
19. Ordnung und Sauberkeit müssen auf der Baustelle jederzeit gewährleistet sein. Der Auftragnehmer ist dabei gemäß DIN 1 8299 Ziffer 4.1.11 selbst für die Beseitigung für Verunreinigungen und das Entsorgen von Müll aus dem eigenen Bereich verantwortlich.
20. Das Beseitigen aller Verunreinigungen, von Abfällen, Bauschutt, etc. ist Nebenleistung einschließlich Verschnitt-, Abfall- und Schuttabfuhr mit eigenen Containern.
21. Die folgenden Hinweise zu Staubvermeidung, Container, Enstorgung sind bindend und unbedingt zu beachten.
22. Werktägliche Reinigunspflicht
23. Im Zuge der laufenden Reinigungspflicht (werktäglich) sind unverzüglich alle erforderlichen Maßnahmen durchzuführen, vor allem, wenn eine Verschmutzung der Baustellenbereiche und der angrenzenden Bereiche eine Gefahr für die Sicherheit der auf der Baustelle Beschäftigten und/oder der Personen außerhalb der Baustelle darstellt.
24. Auf der Baustelle sind Verunreinigungen und anfallender Müll vom Verursacher unmittelbar zu beseitigen und ordnungsgemäß zu entsorgen. Durch die Objektüberwachung wird die Beseitigung arbeitstäglich kontrolliert.
25. Es wird darauf hingewiesen, dass Verunreinigungen und Müll bereits nach einmaliger Nachfristsetzung (Nachfrist max. 3 Arbeitstage) durch die Objektüberwachung über Dritte (Ersatzvornahme) zu Lasten des Verursachers beseitigt und entsorgt werden. Die anfallenden Kosten für die Ersatzvornahme werden dem Verursacher in Rechnung gestellt. Für die Verarbeitung von Schalungsöl sind geeignete Auffangbecken etc. zu verwenden.
26. Container
27. Es sind nur verschließbare Container zu verwenden. Der AN hat eigenverantwortlich Fremdbenutzung auszuschließen. Der Aufstellort ist mit der Bauleitung abzustimmen.
28. Staubvermeidung
29. Grundsätzlich sind nur staubfreie oder -arme Bearbeitungssysteme und Geräte mit geeigneten Absaug-/Filtersystem zulässig.
30. Entsorgung Abfälle:
31. Abfälle dürfen nicht in den Arbeitsräumen der Baugrube entsorgt werden. Eine Verschmutzung von Boden und Grundwasser ist auszuschließen. Farbreste, Säure, Laugen und sonstige wassergefährdende Stoffe dürfen nicht in die Kanalisation geleitet werden.
32. Umgebung
33. Die Umgebung der Baustelle ist regelmäßig, werktäglich von Bauschutt, Verschnitt und Verpackungsmaterial zu reinigen. Der Auftragnehmer ist darüber hinaus verpflichtet, umliegende Grundstücke, Gebäude und Verkehrsflächen vor Verunreinigung zu schützen.
34. Entsorgung von Fremdschutt, Fremabfällen
35. Eine Entsorgung von Fremdschutt ( z.B. fremder Baustellen) ist auf der Baustelle strengstens untersagt und wird durch die Objektüberwachung geprüft. Bei Zuwiderhandlungen werden die entstehenden Kosten dem Verursacher im vollen Umfang abgezogen.
36. Bautagebuch
37. Der Auftragnehmer verpflichtet sich, ein Bautagebuch zu führen und darin täglich einzutragen:
- Zahl und Art der eingesetzten Geräte
- Zahl der Beschäftigten
- Beschreibung der geleisteten Arbeit, Temperatur und Wetter
- Besondere Vorkommnisse, die für die Ausführung und Abrechnung vonbesonderer Bedeutung sein könnten.
- Diese Aufzeichnungen sind der Bauleitung bzw. dem Bauherren wöchentlich vorzulegen.
1. Es muss jederzeit ein deutschsprachiger Mitarbeiter auf der Baustelle tätig sein.
2. BE für eigene Leistung
3. Entsprechend der ATV DIN 18299 sind alle Baustelleneinrichtung und deren Vorhaltung für die eigene Leistung Nebenleistung und in den Einheitspreis der Einzelpositionen einzuberechnen.
4. Gerüste
5. Der Auf- und Abbau, sowie die Vorhaltung für die eigene Leistung von Arbeitsgerüsten im Innenraum ist in die entsprechenden Einheitspreise einzuberechnen.
6. Raumhöhe im EG:  bis zu ca. 3,00 m
7. Raumhöhe im DG:ca. 3,10 bis 4,10 m
8. Es erfolgt keine gesonderte Vergütung von Arbeitsgerüsten für die eigene Leistung.
9. Für Aussenfassadenarbeiten steht ein Fassadengerüst zur Verfügung.
10. Für das Bauvorhaben wird das Förderprogramm KFN in Anspruch genommen, jedoch ohne QNG-Siegel. Somit wird keine Zertifizierung mit einem registrierten Bewertungssystem für nachhaltiges Bauen benötigt. Dennoch sind entsprechende Nachweise und Dokumentationen über Materialien, z.B. als Datenblätter, nötig. Diese sind, wenn nicht ausdrücklich anders beschrieben, unaufgefordert und geordnet vorzulegen.

*Hinweis: Allgemeine Angaben zur Ausführung*
Allgemeine Angaben zur Ausführung

1. Es gilt die ATV DIN 18299 "Allgemeine Regelungen für Bauarbeiten jeder Art" als vereinbart
2. Vorgesehene Arbeitsabschnitte, Arbeitsunterbrechungen und Arbeitsbeschränkungen nach Art, Ort und Zeit sowie Abhängigkeit von Leistungen anderer :
  teilweise Unterbrechungen wegen KITA-Betrieb. In Abstimmung mit AN.
3. Besondere Erschwernisse während der Ausführung, z. B. Arbeiten in Räumen, in denen der Betrieb weiterläuft, Arbeiten im Bereich von Verkehrswegen oder bei außergewöhnlichen äußeren Einflüssen :
  laufender Betrieb der Kindertagesstätte, siehe dazu BE-Plan. Der Baustellenbereich ist jederzeit zu den KITA-Flächen abgetrennt und abgesperrt zu halten. Der Altbau steht unter Denkmalschutz. Die angrenzenden Freiflächen des bestehenden Kindergartens dürfen nicht beeinträchtigt werden.
4. Vorgaben, die sich aus dem SiGe-Plan gemäß Baustellenverordnung ergeben :
  siehe SiGePlan
5. Art und Umfang von Leistungen zur Unfallverhütung und zum Gesundheitsschutz für Mitarbeiter anderer Unternehmen, z. B. trittsichere Abdeckungen :
  alle Arbeiten sind nach UVV auszuführen, besondere Maßnahmen: siehe SiGe-Plan
1. Alle Einheitspreise verstehen sich inkl. Lieferung und Montage.

### 1 Tischlerarbeiten ATV DIN 18355

*Hinweis: Alle Kanten sind mit 2mm Ausrundung auszuführen.*

*Hinweis: Alle Türen sind entweder in Holzrahmenwände oder Leichtbauwände einzubauen*
Alle Türen sind entweder in Holzrahmenwände oder Leichtbauwände einzubauen:

Innenwände Holzrahmenbau F30:
äussere Beplankung: 1x12,5mm Gipskartonplatten beidseitig beplankt
innere Beplankung: 1x15mm Gipsfaserplatten
Unterkonstruktion: Holzständer min. 6/12cm, Achsraster 625mm
Anforderung Wand: feuerhemmend, tragend und ev. aussteifend

Innenwände Leichtbau:
beidseitige Beplankung: 2x12,5mm, Gipskartonplatten DFIR mit einer Rohdichte
  von mindestens 1000 kg/m3
Unterkonstruktion:CW/UW-Profile

Siehe dazu folgende Skizzen:
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
#### Titel 1.1 Innentüren mit Umfassungszargen+Holztürblatt

**1.1.1 Innentürel. Drehflügeltür 2flg B 2010 mm H 2135 mm 37dB Rahmendurchbiegung C Verformungskl.3 ballwurfsicher Umfassungszarge Stahlblech D 2mm Maulweite/WD 215 mm Holzwerkstoff 4Lichtausschnitte Drückergarnitur PZ-Schloss**
*** Bezugsbeschreibung
STLB-Bau 2025-04 027
Innentürelement aus Türblatt und Zarge, als Drehflügeltür, 2-flügelig, mit Anschlagfalz, als barrierefreie Ausführung DIN 18040,
Breite Nennmaß Wandöffnung '2010' mm,

Höhe Nennmaß Wandöffnung '2135' mm,

bauphysikalische Anforderungen: bewertetes Schalldämm-Maß DIN 4109 Rw 37 dB, Rahmendurchbiegung C (kleiner gleich 1/300) DIN EN 12210, max. zulässige Verformung Klasse 3 DIN EN 12219, ballwurfsicher DIN 18032-3, Befestigung an Trockenbauwand, Ausführung mit Umfassungszarge, 2-teilig, Zarge aus Stahlblech, Oberfläche mit Grundbeschichtung aus Acrylharz, Dicke Werkstoff Zarge 2 mm,
Maulweite/Wanddicke '215' mm,
mit 3D-Aufnahmeelement, mit umlaufender Schattennut, 2-seitig, ohne Bodeneinstand, Hinterfüllung der Zarge mit Mineralwolle, Türblatt aus Holzwerkstoff, doppelt gefälzt, mit Einlage aus Mehrschichtplatte, Oberfläche des Türblattes aus Holz, Oberfläche der Öffnungsfläche deckend beschichtet, matt, Oberfläche der Schließfläche wie Öffnungsfläche,
Farbton 'RAL 6034 Pasteltürkis'

Randbereich mit 4-seitigem Einleimer, aus Holz, Esche, transparent beschichtet, mit 4 Lichtausschnitten, Ausschnittform rund,
Ausschnittdurchmesser '400' mm,
Verglasung aus Isolierglas mit ESG 2-seitig, mit Drückergarnitur DIN EN 1906, DIN 18273, mit PZ-Schloss DIN 18251, mit Bodendichtung, absenkbar, Ausführung gemäß Einzelbeschreibung,
Einzelbeschreibungs-Nr 'Tür Nr. T4'
.
Menge: 3,000 St

**1.1.2 Innentürelement 2-flüglig, wie vor beschrieben, jedoch Rw=47dB**
*** wie Position 1.1.1
Innentürelement 2-flüglig, wie vor beschrieben, jedoch Rw=47dB
Schallschutzklasse: 4
Ausführung: im 1.OG zum Schlafraum
Maulweite: 150mm
Türblattdicke: an Schallschutzklasse anzupassen, ca. 90mm
Ausführung Zarge: mit Doppelfalz
Menge: 1,000 St

**1.1.3 Innentürelement aus Türblatt und Zarge, wie vor, einflüglig**
*** wie Position 1.1.1
Innentürelement aus Türblatt und Zarge, als Drehflügeltür, wie vor, jedoch:
einflügelig,
Breite Nennmaß Wandöffnung: 1010 mm,
Höhe Nennmaß Wandöffnung: 2135 mm
Tür Nr.  :  T1
Türblatt mit zwei runden Glasauschnitten übereinander
Menge: 3,000 St

**1.1.4 Innentürelement aus Türblatt und Zarge, einflügelig, Rw=47dB**
*** wie Position 1.1.3
Innentürelement aus Türblatt und Zarge, als Drehflügeltür, wie vor, jedoch:
einflügelig, Rw=47dB
Schallschutzklasse: 4
Ausführung: im 1.OG zum Schlafraum
Türblattdicke: an Schallschutzklasse anzupassen, ca. 90mm
Ausführung Zarge: mit Doppelfalz
Breite Nennmaß Wandöffnung: 1010 mm,
Höhe Nennmaß Wandöffnung: 2135 mm
Maulweite: ca. 230mm
Tür Nr.  :  T1
Türblatt mit zwei runden Glasauschnitten übereinander
Menge: 1,000 St

**1.1.5 Innentürelement aus Türblatt und Zarge, einflügelig, VDS**
*** wie Position 1.1.3
Innentürelement aus Türblatt und Zarge, als Drehflügeltür, wie vor, jedoch:
Breite Nennmaß Wandöffnung: 1010 mm,
Höhe Nennmaß Wandöffnung: 2135 mm
Tür Nr.  :  T1a
Brandschutz: vds = vollwandig, dicht und selbstschließend
Menge: 2,000 St

#### Titel 1.2 Feuchtraumtüren

**1.2.1 Innentürel. Feuchtraumtür Drehflügeltür 1flg B 1010 mm H 2135 mm 32dB Klimakl.II Prüfklima b Umfassungszarge Stahlblech D 2mm Maulweite/WD 150 mm Holzwerkstoff 1Lichtausschnitt Drückergarnitur**
*** Bezugsbeschreibung
STLB-Bau 2025-04 027
Innentürelement aus Türblatt und Zarge, Feuchtraumtür, als Drehflügeltür, einflügelig, mit Anschlagfalz,
Breite Nennmaß Wandöffnung '1010' mm,

Höhe Nennmaß Wandöffnung '2135' mm,

bauphysikalische Anforderungen: bewertetes Schalldämm-Maß DIN 4109 Rw 32 dB, Klimaklasse II, Prüfklima b, DIN EN 1121 (mittlere Beanspruchung), Befestigung an Trockenbauwand, Ausführung mit Umfassungszarge, 2-teilig, Zarge aus Stahlblech, Oberfläche pulverbeschichtet, Dicke Werkstoff Zarge 2 mm,
Maulweite/Wanddicke '150' mm,
ohne Bodeneinstand, Türblatt aus Holzwerkstoff, einfach gefälzt, mit Einlage aus Mehrschichtplatte, Oberfläche des Türblattes aus Holz, Oberfläche der Öffnungsfläche deckend beschichtet, matt, Oberfläche der Schließfläche wie Öffnungsfläche, Randbereich mit 4-seitigem Einleimer, aus Holz, Esche, transparent beschichtet, mit einem Lichtausschnitt, Ausschnittform rund,
Ausschnittdurchmesser '400' mm,
Verglasung aus Isolierglas mit ESG 2-seitig, mit Drückergarnitur DIN EN 1906, DIN 18273, vorgerichtet für Einsteckschloss DIN 18251, mit Bodendichtung, absenkbar, Ausführung gemäß Einzelbeschreibung,
Einzelbeschreibungs-Nr 'Tür Nr. T2'
.
Menge: 3,000 St

**1.2.2 Innentürelement, wie vor beschrieben, jedoch ohne Lichtauschnitte**
*** wie Position 1.2.1
Innentürelement, Feuchtraumtür, einflüglig, wie vor beschrieben, jedoch ohne Lichtauschnitte
Tür Nr.  :  T3
Menge: 2,000 St

**1.2.3 Innentür wie vor beschrieben, jedoch: Breite Wandöffnung : 0,76m**
*** wie Position 1.2.1
Innentür, Feuchtraumtür,  wie vor beschrieben, jedoch ohne Lichtausschnitte:
Breite Wandöffnung: 0,76m
Tür Nr.  :  T3a
Menge: 1,000 St

**1.2.4 Innentürel. Feuchtraumtür Schiebetür 1flg B 1010 mm H 2135 mm 32dB Klimakl.II Prüfklima b Umfassungszarge Alu Maulweite/WD 150 mm Holzwerkstoff Drückergarnitur**
Innentürelement aus Türblatt und Montagezarge für die Integration in der Trockenbauwand, Feuchtraumtür, als Schiebetür, einflügelig, als barrierefreie Ausführung DIN 18040, rollstuhlgerecht (R-Standard)
Breite Nennmaß Wandöffnung: 1010 mm
Höhe Nennmaß Wandöffnung: 2135 mm
Lichte Durchgangsbreite: 900mm
Maulweite/Wanddicke: 150 mm
bauphysikalische Anforderungen: bewertetes Schalldämm-Maß DIN 4109 Rw 32 dB, Klimaklasse II, Prüfklima b, DIN EN 1121 (mittlere Beanspruchung), Befestigung an Holz, Unterkonstruktion aus Aluminium oder Stahl, Oberfläche grundiert
ohne Bodeneinstand, Türblatt aus Holzwerkstoff, stumpf (ungefälzt), mit Einlage aus Mehrschichtplatte, Oberfläche des Türblattes aus Holz, Oberfläche der Öffnungsfläche deckend beschichtet, matt, Oberfläche der Schließfläche wie Öffnungsfläche, Randbereich mit 4-seitigem Einleimer, aus Holz, Esche, transparent beschichtet, mit Drückergarnitur DIN EN 1906, DIN 18273, vorgerichtet für Einsteckschloss DIN 18251, mit Bodendichtung, absenkbar, Leibungen gespachtelt, ohne sichtbare Zarge
Nr .Tür  :  T5
Referenzprodukt: Knauf Pocket Kit Silent
Siehe dazu folgende Referenzbilder:
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Menge: 1,000 St

#### Titel 1.3 Stufenanlage

**1.3.1 Stufenanlage konisch zulaufend, mit Austrittspodest, in Holz, im Verbindungsbau, auf**
*** Bezugsbeschreibung
Stufenanlage im Grundriss konisch zulaufend, mit Austrittspodest, in Holz, im Verbindungsbau, auf  Bodenbelag aufgesetzt. bestehend aus:
Anzahl Steigungen: 3
Steigung: 14 cm
Auftrittsbreite: 33
Breite Treppe: ca. 1,95 bis 2,10 m
Tiefe Podest: ca. 1,5
Material :  Eiche, transparent lackiert, lösemittelfrei
Dicke Stufen: 30 mm
Ausführung: mit Setzstufen
inkl. Schwellenholz in Türleibung, barrierefrei
inkl. aller Einpass- und Befestigungsarbeiten
es ist mit größeren Abweichungen am Aussenputz zu rechnen, es handelt sich um eine Altbauwand
inkl. Unterkonstruktion
Treppe mit Neoprenstreifen aus Schallschutzgründen unterlegen.
siehe dazu folgende Skizze:
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Menge: 1,000 St

**1.3.2 Handlläufe**
Handlläufe an vor beschriebene Stufenanlage, aus Stahl, Rundrohr 30 mm, je zwei Handläufe pro Seite
Höhe 1. Handlauf: 65cm ü.OKFFB
Höhe 2. Handlauf: 85 cm ü. OKFFB
Länge Handlauf: bis ca 2,2m pro Seite
pulverbeschichtet, verdeckt auf Stufenanlage befestigt, inkl. 2 Stützen je Handlauf, ausgerundete Ecken mit 30 mm, beim Antritt 30cm horizontal weiter führen, am Podest bis zur Wand führen
Menge: 2,000 St

#### Titel 1.4 Leisten

**1.4.1 Sockelleiste B/H 14/36mm Rechteckprofil Eiche**
STLB-Bau 2025-04 028
Sockelleiste, Querschnitt B/H 14/36 mm, als Rechteckprofil aus Eiche QCXE, farblos matt lackiert, mit Schrauben befestigen, mit Schallschutzstreifen unterlegen, Schraub-/Nagellöcher verkitten.
Menge: 30,000 m

**1.4.2 Deckleiste B/H 5/20mm Rechteckprofil Eiche**
STLB-Bau 2025-04 028
Deckleiste Querschnitt B/H 5/20 mm, als Rechteckprofil aus Eiche QCXE, farblos matt lackiert, mit Nägeln befestigen, Schraub-/Nagellöcher verkitten.
Menge: 50,000 m

#### Titel 1.5 Fensterbänke

**1.5.1 Innenfensterbank Holz Eiche B 30cm D 30mm L 300 cm**
STLB-Bau 2025-04 027
Innenfensterbank aus Holz, Eiche, Vorderkante und Ecken abgerundet, seitlicher Anschluss mit Ausklinkungen, auf Holz befestigen, Oberfläche lackiert, Fensterbankbreite 30 cm, Dicke der Fensterbank 30 mm,
Länge '300' cm
.
Menge: 85,000 m

#### Titel 1.6 Wandverkleidung

**1.6.1 Akustikbekleidung der Innenwände für tiefere Frequenzen aus Glaswolle auch als Pinnwand**
*** Bezugsbeschreibung
Akustikbekleidung der Innenwände für tiefere Frequenzen aus recyclten PET-Flaschen, auch als Pinnwand nutzbar. Klasse A: Schallabsorptionsgrad αw = 0,85
α125 Hz:  0,55
Materialstärke: 24mm
Größe der Paneele: ca. 2400x1800mm
  zugeschnitten auf ca. 2000mm Höhe
Ausrichtung: vertikal
Oberfläche: als Pinnwand teilweise nutzbar
Farbe  :  2 Farbtöne aus Standardpalette des Herstellers z.B. succulent 712 und Sunshine 846
Untergrund: Trockenbauwand
Befestigung: mittels unsichtbare Verschraubung in die Holz-Unterkonstruktion nach Angaben Hersteller
Abstand zur Wand: ca 50mm
Anzahl Einzelflächen: 8 St mit je 10m2
Referenzprodukt z.B. Archisonic Felt
Menge: 80,000 m2

**1.6.2 Unterkonstruktion aus Holzlatten 50x50mm in inkl. zusätzliche Dämmung 50mm aus**
Unterkonstruktion aus Holzlatten 50x50mm in inkl. zusätzliche Dämmung 50mm aus Mineralwolle dazwischen. Abstand der Latten max 600mm.
Menge: 80,000 m2

**1.6.3 sichtbarer Rahmen umlaufend 4-seitig aus Holzlatten, Eiche ca 80x20mm**
sichtbarer Rahmen umlaufend 4-seitig aus Holzlatten, Eiche ca. 80x20mm für die Fläche der Akustikplatten, Ecken auf Gehrungsschnitt. Oberfläche geölt
Kanten abgerundet, r=5mm
Menge: 116,000 m

### 2 Beschlagarbeiten ATV DIN 18357

#### Titel 2.1 Drücker- und Schlossgarnituren

**2.1.1 Einsteck-Fallenschloss gefälzte Türen Drücker-Schlüsselbetätigung Profilzyl**
STLB-Bau 2025-04 029
Einsteck-Fallenschloss für gefälzte Türen, mit Drücker- und Schlüsselbetätigung, vorgerichtet für Profilzylinder DIN 18252, für einflügelige Tür, Stulp aus beschichtetem Stahl, Falle aus Stahl.
Menge: 12,000 St

**2.1.2 Einsteck-Fallenschloss gefälzte Türen Drücker-Schlüsselbetätigung Profilzyl**
STLB-Bau 2025-04 029
Einsteck-Fallenschloss für gefälzte Türen, mit Drücker- und Schlüsselbetätigung, vorgerichtet für Profilzylinder DIN 18252, für 2-flügelige Tür, Stulp aus beschichtetem Stahl, Falle aus Stahl.
Menge: 4,000 St

**2.1.3 Zylindereinsatz**
STLB-Bau 2025-04 029
Zylindereinsatz, beidseitig blind.
Menge: 16,000 St

**2.1.4 Drückergarnitur Drücker-Drückergarn. Stahl niro matt geschliffen Kurzschild Schlossentfernung 72mm Profilzylinder**
STLB-Bau 2025-04 029
Drückergarnitur DIN EN 1906, als Drücker-Drückergarnitur, Maße DIN 18255, aus nichtrostendem Stahl, matt geschliffen, Kurzschild, Entfernung Schloss 72 mm, gelocht für Profilzylinder, verdeckt verschrauben.
Menge: 16,000 St

**2.1.5 Obentürschließer Gr.3 Innentür einflg. Endanschlag Gleitschiene Korrosionsbeständigkeit Kl.0**
STLB-Bau 2025-04 029
Obentürschließer Größenklasse 3 DIN EN 1154, für Innentür, einflügelig, mit Endanschlag, mit Gleitschiene ohne Feststellung, mit Montageplatte, Korrosionsbeständigkeit DIN EN 1670 Klasse 0.
Menge: 6,000 St

**2.1.6 Drückergarnitur Gebrauchskl.3 Alu eloxiert Muschelschild Betätigungsgriff**
STLB-Bau 2025-04 029
Drückergarnitur DIN EN 1906, Gebrauchskategorie Klasse 3, Dauerfunktionstüchtigkeit Klasse 7, Feuerbeständigkeit Klasse 0, Sicherheit Klasse 0, Einbruchschutz Klasse 2, Korrosionsbeständigkeit DIN EN 1670 Klasse 3, Maße DIN 18255, aus Aluminium, eloxiert, Farbton silber, Muschelschild mit eingelassenem Betätigungsgriff, verdeckt verschrauben, Ausführung gemäß Einzelbeschreibung,
Einzelbeschreibungs-Nr 'Turnraum im 1.OG'
.
Menge: 2,000 St

**2.1.7 Türstopper Stahl**
STLB-Bau 2025-04 029
Türstopper aus Stahl, beschichtet, mit Gummipuffer, für Wandmontage, befestigen mit Dübeln und Schrauben, Flügelmasse bis 50 kg.
Menge: 20,000 St

**2.1.8 Absenkdichtung im Türblatt mit Luftdurchlass und Schallschutz**
Absenkdichtung im Türblatt mit Luftdurchlass und einem erhöhtem Schallschutz
Schallschutz: 27dB
Luftdurchlass:30m3/h bie Lüftungslänge 1050mm und Druckdiferenz von 3,9Pa
Produkt :  Planet MinE-F/S
inkl. Einbau im Türblatt und alle Kleinteile. Das Produkt ist auch für zweiflüglige Türen zu verwenden. Abrechnungn nach Anzahl Türblätter.
Siehe dazu folgende Skizze des Herstellers:
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Menge: 11,000 St

#### Titel 2.2 Klemmschutz

**2.2.1 Fingerschutz Hauptschließkante bandseitig Drehflügeltür Alu-Schutzprofil**
STLB-Bau 2025-04 029
Fingerschutz zur Sicherung der Hauptschließkante, Montage Bandseite zwischen den Türbändern und unterhalb des unteren Türbands, an Drehflügeltür, aus Aluminium, mit Anschlagfalz, Sicherung durch Schutzprofil aus Aluminium,
Länge Fingerschutz '1985' mm
.
Menge: 20,000 St

**2.2.2 Fingerschutz Hauptschließkante gegenbandseitig Drehflügeltür Schutzrollo**
STLB-Bau 2025-04 029
Fingerschutz zur Sicherung der Hauptschließkante, Montage Bandgegenseite, an Drehflügeltür, aus Aluminium, mit Anschlagfalz, Sicherung durch selbsttätig auf konstante Spannung ziehendes Schutzrollo,
Länge Fingerschutz '1985' mm,
Ausführung gemäß Einzelbeschreibung,
Einzelbeschreibungs-Nr 'Gehäuse in RAL-Farbe nach Wahl AG'
.
Menge: 20,000 St

### 3 Werkstattplanung

#### Titel 3.1 Werkstattplanung

*Hinweis: Das Bauvorhaben ist nicht prüfpflichtig. Somit ist eine Freigabe von folgenden*
Das Bauvorhaben ist nicht prüfpflichtig. Somit ist eine Freigabe von folgenden Beteiligten notwendig:
- Architekt
- Bauherr
- Brandschutzingenieur
- Bauphysik

**3.1.1 Terminplanung eigene Leistung**
Terminplanung für Planungs-, Bestell-, Herstellungs- und Montagevorgänge aller Leistungen dieses Leistungsverzeichnisses.
Inkl. Abstimmung und Verteilen (als PDF oder auf Papier) an alle Beteligte für die komplette Werk- und Montageplanung und die Ausführung,
- inkl. Darstellen der Bestellfristen,
- inkl. Darstellen notwendiger Freigabetermine und -fristen,
- inkl. aller Fertigungs- und Montagevorgänge
- inkl. aller notwendigen Leistungen und Vorleistungen Dritter.
- inkl. aller weiteren, zur Ausführung notwendigen Vorgänge und Termine
- inkl. eigenverantworltiche Anpassung, Weiterführung und Vorlage im 2 Wochen Rythmus zur Abstimmung mit der Objektüberwachung.
- inkl. Fortführung der Terminplanung während der Bau- und Montagephase,
Es ist mit insgesamt 3 Prüfläufen zu rechnen.
Ausführungsbeginn der Leistung sofort nach Auftragsvergabe.
Ausführung als Balkendiagramm.
Erste Vorlage des Terminplanes 2 Wochen nach Ausführungsbeginn.
Ungeklärte Termine und Fristen sind realistisch anzunehmen.
Als Grundlage ist der Terminplan des AG zu verwenden.
Menge: 1,000 psch

**3.1.2 Werkstatt- und Montageplanung**
*** Bezugsbeschreibung
Erstellen einer Werkstatt- und Montageplanung inkl. sämtlicher Abstimmungsvorgänge, inkl. alle notwendigen Prüfläufe, inkl. eigenverantwortliches, rechtzetiges Versenden aller Pläne an alle Beteiligte (bei prüfpflichtigen Gebäuden auch an Prüfingenieur für Tragwerk und Brandschutz). Dies gilt für alle Leistungen dieses Leistungsverzeichnis.
Beginn der Leistung: sofort nach Auftragsvergabe
Abschluss der Leistung: vor Aufmaß durch AN

- bestehend aus Montage- und Detailzeichnungen und Stücklisten
- inkl. einer Türliste
- inkl. Übergabe an Architekt, Bauleitung sowie Statiker in digitalform. z.B. PDF-Format
- Die Werkstattplanung muss alle angrenzenden Bauteile inkl. Bekleidungen, Wände, Decken, Stürze, Unter- und Oberzüge, Fundamente beinhalten und dient zur Klärung aller technischen Eigenschaften der angebotenen Türen, Fenster, sowie aller Antriebe. Jedes Tür- oder Fensterelement muss beide Ansichten, Grundriss, Schnitt und die notwendigen Anschlussdetails (seitlich, oben und unten) erhalten. Der empfohlene Maßstab der Pläne ist 1:20 bis 1:2 (Details).
- mit Produktion darf erst nach kompletter Freibage durch den Architekten, Prüfingenieure und besonderen Beteiligten wie z. B. Auditor begonnen werden.
- es ist mit mehreren Prüfläufen zu rechnen.
- Prüffrist je Prüflauf sind mind. 14 Werktage
- inkl. Vorleistungsprüfung vor Ort
- inkl. Kollissionsprüfung mit bestehenden oder zu erstellenden Bauteilen
- der AG stellt Leitdetails zur Verfügung.
- der AN entwickelt auf dieser Grundlage alle nötigen Montagezeichnungen und Stücklisten und übergibt diese wie oben beschrieben zur Prüfung und Freigabe
- Ausgabe und Austauschformate:
       - PDF
       - Papierformat bis A0
Menge: 1,000 psch

**3.1.3 Aufmaß für eigene Montage- und Werkstattplanung**
Aufmaß aller relevanten Bauteile vor Ort, als geometrische Überprüfung der bereits erstellten Werk- und Montageplannug
- lage- und höhenmäßig
- inkl. Aufmaß der Winklichkeit, z.B. mittels Vermessung der Diagonalen
- inkl. Aufmaß der Ebenheit
- elektronisch unterstützt,
- als Grundlage für das Anpassen der eigenen Montage- und Werkstattplanung.
- inkl. Erstellen eines Bestandsplanes mit allen anschliessenden Bauteilen im Grundriss, Schnitt und Ansicht
- Das Aufmaß ist der Bauleitung komplett in Datei- und Papierform zusammen mit der Montage- und Werkstatplanung zu übergeben.
Menge: 1,000 psch

**3.1.4 Geometrische Anpassung der bereits erstellten Werk- und Montageplanung**
Geometrische Anpassung der bereits erstellten Werk- und Montageplanung nach eigenem Aufmaß. Inkl. erneute Vorlage der Planung, falls notwendig.
Abrechnung nach Anzahl der angepassten Bauteile laut Leistungsverzeichnis in allen Plänen.
Menge: 5,000 St

**3.1.5 Muster für die farbige Oberflächen, Drücker, Fingerklemmschutz**
Mit der Werk- und Montageplanung sind folgende Muster vorzulegen:
- farbige Oberflächen der Türblätter mit richtigem Schichtaufbau
- Türdrücker
- Fingerklemmschutz
Menge: 1,000 psch

### 4 Stundenlohnarbeiten

#### Titel 4.1 Stundenlohnarbeiten

*Hinweis: Stundenlohnarbeiten Vorbemerkungen*
Stundenlohnarbeiten werden nur vergütet, wenn sie als solche vor ihrem Beginn ausdrücklich vereinbart werden.
Die Verrechnungssätze für die nachstehenden Lohn- und Berufsgruppen sind unaufgegliedert anzubieten.

Beschäftigt der Bieter bei einer der nachstehenden Lohn-/Berufsgruppen keine Arbeitskräfte, hat er dies anzugeben und statt dessen den Einsatz möglichst gleichwertiger Arbeitskräfte anzubieten. Die Stundennachweise sind dem AG täglich zur Unterschrift vorzulegen, später vorgelegte Stundennachweise werden nicht mehr anerkannt. Die Abrechnung erfolgt nach prüfbarer Aufstellung.

Die Regiezettel/Stundennachweise müssen u.a. enthalten:
- Bezeichnung der Baumaßnahme
- Ausführungsdatum
- Ort der Ausführung
- Beginn und Fertigstellung der einzelnen
- Bauarbeiten vor Ort mit den, detailliert ausgeführten,
- täglich erbrachten  Leistungen (mit Uhrzeitangabe)
- Zahl der beschäftigten Mitarbeiter, getrennt nach deren Qualifikation (z.B. Polier, Facharbeiter, Hilfsarbeiter)
- Einsatz von Geräten (Einsatz, sowie Dauer)
- Materialeinsatz
- Datum und Unterschrift vom Ersteller

Der Paragraph 2 VOB, Teil B, Absatz 3, Mehrungen oder Minderungen des Mengenansatzes gilt für diese Stundenlohnarbeiten nicht.
Die Unterschrift unter Stundenlohnzettel gilt nicht als Rechnungsanerkennung.
Der AG behält sich trotz Unterschrift die Prüfung vor, ob es sich um Stundenlohn oder Vertragsarbeiten handelt.

**4.1.1 Vorarbeiter-in sämtliche Kosten/Zuschläge**
*** Bezugsbeschreibung
STLB-Bau 2025-04 091
Stundenlohnarbeiten durch Vorarbeiter/-in
der Verrechnungssatz für die jeweilige Arbeitskraft umfasst sämtliche Aufwendungen wie Lohn- und Gehaltskosten, Lohn- und Gehaltsnebenkosten, Zuschläge, lohngebundene und lohnabhängige Kosten, sonstige Sozialkosten, Gemeinkosten, Wagnis und Gewinn.
Menge: 4,000 h

**4.1.2 Facharbeiter/-in sämtliche Kosten/Zuschläge**
*** wie Position 4.1.1
Stundenlohnarbeiten,v wie vor, jedoch:
durch Facharbeiter/-in
Menge: 6,000 h

**4.1.3 Bauhelfer/-in sämtliche Kosten/Zuschläge**
*** wie Position 4.1.1
Stundenlohnarbeiten wie vor, jedoch:
durch Bauhelfer/-in
Menge: 6,000 h

**4.1.4 Auszubildende/n sämtliche Kosten/Zuschläge**
*** wie Position 4.1.1
Stundenlohnarbeiten wie vor, jedoch:
durch Auszubildende/n
Menge: 6,000 h
